# Brandschutz - Flur Kabelkanäle und Schächte
Angebotsaufforderung (GAEB 90, DA83)
DV-Nummer: 21P029
Währung: EUR
Auftraggeber: Brandenburgischer Landesbetrieb, für Liegenschaften und Baue

## Los 22 Brandschutz Schächte,Türverkleidu
Datum: 16.07.26

*Hinweis*
Es ist geplant eine Strangsanierung in den baugleichen
Gebäuden 7 und 8

  Bundespolizei Blumberg
Neuer Schwanebecker Weg 3
16356 Ahrensfelde

im Auftrag des

Brandenburgischer Landesbetrieb für Liegenschaft und
Bauen (BLB)
Sophie-Alberti-Straße 4-6  14478 Potsdam
durchzuführen.

Die Gebäude - aus Haus 7 und 8 bestehend - wurde in
Anlehnung an die
Typenbauserie WBS70 errichtet. In den 90-ziger Jahren
des letzten
Jahrhunderts wurden die beiden Gebäude saniert.
Die Gebäude besitzen 5 Geschosse sowie ein
Kellergeschoss. Die
Gesamthöhe beträgt ca. 17m über OK Gelände.
Während der Sanierung bleiben die Gebäude vollständig
in Benutzung. Nutzer
sind die Hundertschaften der Bundespolizei.
Die Maßnahme soll in 3 Bauabschnitten (Apartments,
Sanitärbereich Mitte,
Sanitärbereich Links) je Gebäude über insgesamt drei
Jahre realisiert werden,
sodass stetig Stränge in Nutzung bleiben. Die
Baumaßnahme wird mit
Gebäude 7 beginnen und zeitversetzt  werden die
Arbeiten in Gebäude 8
ausgeführt.
Es ist geplant drei Stränge sowie dazugehörige
Sanitärräume und die
Heizzentrale im Kellergeschoss zu erneuern. Weiterhin
werden im
Kellerschoss sowie im 4.Obergeschoss eine neue
Lüfterzentrale eingerichtet.

Bauseits ist, auf der Rückseite der Gebäude, eine
Baustraße und Lagerplätze
z.B. für Baumaterial eingerichtet.

Der Materialtransport sollte vorzugsweise über das
Gerüst mit einem
Materialaufzug erfolgen. Dazu werden Gerüsttürme im
Bereich der zu
sanierenden Stränge aufgestellt.

Es werden in diesem Los die brandschutztechnischen
Einbauten in den
Fluren für Haus 7 und Haus 8 ausgeschrieben.

bauseitiger Abbruch
Der Materialtransport ist innerhalb des Gebäudes zu
minimieren um die
Benutzerbeeinträchtigung und Verschmutzung gering zu
halten.

Objektzugang
Die Durchführung der Maßnahme unterliegt den
spezifischen
Sicherheitsanforderungen der Bundespolizei.
Die Zufahrtsregelung und Einweisung des
Firmenpersonals werden durch den
zuständigen
Dienststellenleiter veranlasst.
Der Aufenthalt des Firmenpersonals ist auf dessen
Arbeitsbereich und die
unmittelbare Zuwegung dorthin
begrenzt. Der Aufenthalt in der Anlage außerhalb der
täglichen Arbeitszeit ist
untersagt.
Ausnahmen sind beim Dienststellenleiter zu beantragen.

Das vom AN eingesetzte Personal ist namentlich mit
Wohnsitz und
Staatszugehörigkeit dem AG unmittelbar
nach Auftragsvergabe mitzuteilen. Auch sämtliche
Kraftfahrzeuge sind vorher
mit dem KFZ-Kennzeichen anzumelden.
Das entsprechende Formular erhält der AN mit der
Beauftragung.

*Hinweis*
Einrichten sowie Räumen der Baustelle ist in die
Einheitspreise
einzurechnenden Leistungen, soweit sie nicht in
nachfolgenden
Einzelpositionen erfasst sind:

- Lager- und Arbeitsplätze
- Materialaufzug an Gerüst
- Bodenbelagschutz unter Schuttcontainern
- Grobreinigung nach Abbrucharbeiten
- Einrichten nach berufsgenossenschaftlichen
Erfordernissen
- Arbeitsplatzkennzeichnung nach BGV A8 mit Warn-
Gebots- und
Verbotszeichen durch den AN. Aufstellung im Zugang zur
Baustelle,

An- und Abfuhr der erforderlichen Maschinen.
getrennte Schuttcontainer einschl. Abfuhr
Herstellen der notwendigen Anschlüsse und Leitungen.

Baustromentnahme erfolgt im Elektroanschlussraum und
Bauwasser über ein
gesonderten Wasseranschluss.
Die Verteilung erfolgt bauseits.
Die Abrechnung erfolgt über eine Umlage zu den
Rechnungen.

Alle Abbruchleistungen verstehen sich inkl.
fachgerechter Entsorgung des
Abbruchmaterials. Die Entsorgungsnachweise sind der
Bauleitung
unaufgefordert zu übergeben.

### Titel 01 Schächte, Türverkleidung und Kanäle Flur

**01.0001 Trockenbauschächte EI30 im Flur 2 Stück je Flur**
Trockenbauschacht
Wandhöhe ca. 2,5m
vorhandener Befestigungsuntergrund Stahlbeton

Befestigung mit bauaufsichtlich zugelassenen
Befestigungsmitteln.

Einbauhöhe bis 2,50
Befestigungsuntergrund Betonwand

2 Schächte je Flur ca. b/t/h=1,0x0,35x2,59m
Einbau im EG bis 4.OG

Brandschutztechnische Anforderungen,
Feuerwiderstandsklasse EI30
Unterkonstruktion aus verzinkten Stahl-Blechprofilen
DIN
18182-1
Bekleidung/Beplankung aus Promat oder gleichwertig
Brandverhalten A1 DIN EN 13501-1, nichtbrennbar,
Plattendicke 15 mm, zweilagig,

Die Oberfläche muss ohne
weitere bauseitige Bearbeitung eine streichfertige
Oberflächenqualität frei von wahrnehmbaren Versätzen
und Schatten erreicht werden.

Hersteller: '

....................................................'
Menge: 10,000 St

**01.0002 Revisionstür T30 in Schacht**
Revisionstür in Schachtwände T30
b/h=0,6/2,0m
umlaufende Ausfüllung mit Streifen aus speziellen
Brandschutzplatten
Menge: 10,000 St

**01.0003 Türverkleidung der Treppenhaustüren EI30**
Trockenbauschacht
Wandhöhe ca. 2,5m
vorhandener Befestigungsuntergrund Stahlbeton
Nicht an der Türzarge befestigen!

Befestigung mit bauaufsichtlich zugelassenen
Befestigungsmitteln.

Einbauhöhe bis 2,50
Befestigungsuntergrund Betonwand

4 Verkleidungen je Flur ca. b/t/h=2,08x0,35x2,59m
mit Glastür ca. b/h= 1,52x2,18m
Einbau im EG bis 4.OG

Brandschutztechnische Anforderungen,
Feuerwiderstandsklasse EI30
Unterkonstruktion aus verzinkten Stahl-Blechprofilen
DIN
18182-1
Bekleidung/Beplankung aus Promat oder gleichwertig
Brandverhalten A1 DIN EN 13501-1, nichtbrennbar,
Plattendicke 15 mm, zweilagig,

Die Oberfläche muss ohne
weitere bauseitige Bearbeitung eine streichfertige
Oberflächenqualität frei von wahrnehmbaren Versätzen
und Schatten erreicht werden.

Hersteller: '

....................................................'
Menge: 20,000 St

**01.0004 Brandschutzkanäle beidseitig Flur EI30**
Trockenbaukanal
Wandhöhe ca. 2,5m
vorhandener Befestigungsuntergrund Stahlbeton
Befestigung an Decke und Wand, Ausführung L-förmig

Revisionsklappen Menge und Anordnung nach Angaben
Elektriker.

Befestigung mit bauaufsichtlich zugelassenen
Befestigungsmitteln.

Einbauhöhe bis 2,50
Befestigungsuntergrund Betonwand

2 Verkleidungen je Flur ca. b/h=0,20x0,40m
Laufende Meter je Flurseite ca. 75m

Brandschutztechnische Anforderungen,
Feuerwiderstandsklasse EI30
Unterkonstruktion aus verzinkten Stahl-Blechprofilen
DIN
18182-1
Bekleidung/Beplankung aus Promat oder gleichwertig
Brandverhalten A1 DIN EN 13501-1, nichtbrennbar,
Plattendicke 15 mm, einlagig,

Die Oberfläche muss ohne
weitere bauseitige Bearbeitung eine streichfertige
Oberflächenqualität frei von wahrnehmbaren Versätzen
und Schatten erreicht werden.

Hersteller: '

....................................................'
Menge: 750,000 m

**01.0005 Revisionklappe 200/200mm, F30 liefern und einbauen**
Revisionsklappe F30 20 x 20 cm
in Kanal EI30 einbauen
Verschluss über 4-Kant

Incl. Einbau und herstellen der Öffnung
Menge: 80,000 St

**01.0006 Stundenlohnarbeiten Trockenbauarbeiten**
Für ergänzende Trockenbauarbeiten, welche nicht
bereits in
Leistungspositionen erfasst sind. Auf Anweisung der BL
und mit
Nachweis
Menge: 20,000 h

### Titel 02 Schächte, Türverkleidung und Kanäle Flur

**02.0001 Trockenbauschächte EI30 im Flur 2 Stück je Flur**
Trockenbauschacht
Wandhöhe ca. 2,5m
vorhandener Befestigungsuntergrund Stahlbeton

Befestigung mit bauaufsichtlich zugelassenen
Befestigungsmitteln.

Einbauhöhe bis 2,50
Befestigungsuntergrund Betonwand

2 Schächte je Flur ca. b/t/h=1,0x0,35x2,59m
Einbau im EG bis 4.OG

Brandschutztechnische Anforderungen,
Feuerwiderstandsklasse EI30
Unterkonstruktion aus verzinkten Stahl-Blechprofilen
DIN
18182-1
Bekleidung/Beplankung aus Promat oder gleichwertig
Brandverhalten A1 DIN EN 13501-1, nichtbrennbar,
Plattendicke 15 mm, zweilagig,

Die Oberfläche muss ohne
weitere bauseitige Bearbeitung eine streichfertige
Oberflächenqualität frei von wahrnehmbaren Versätzen
und Schatten erreicht werden.

Hersteller: '

....................................................'
Menge: 10,000 St

**02.0002 Revisionstür T30 in Schacht**
Revisionstür in Schachtwände T30
b/h=0,6/2,0m
umlaufende Ausfüllung mit Streifen aus speziellen
Brandschutzplatten
Menge: 10,000 St

**02.0003 Türverkleidung der Treppenhaustüren EI30**
Trockenbauschacht
Wandhöhe ca. 2,5m
vorhandener Befestigungsuntergrund Stahlbeton
Nicht an der Türzarge befestigen!

Befestigung mit bauaufsichtlich zugelassenen
Befestigungsmitteln.

Einbauhöhe bis 2,50
Befestigungsuntergrund Betonwand

4 Verkleidungen je Flur ca. b/t/h=2,08x0,35x2,59m
mit Glastür ca. b/h= 1,52x2,18m
Einbau im EG bis 4.OG

Brandschutztechnische Anforderungen,
Feuerwiderstandsklasse EI30
Unterkonstruktion aus verzinkten Stahl-Blechprofilen
DIN
18182-1
Bekleidung/Beplankung aus Promat oder gleichwertig
Brandverhalten A1 DIN EN 13501-1, nichtbrennbar,
Plattendicke 15 mm, zweilagig,

Die Oberfläche muss ohne
weitere bauseitige Bearbeitung eine streichfertige
Oberflächenqualität frei von wahrnehmbaren Versätzen
und Schatten erreicht werden.

Hersteller: '

....................................................'
Menge: 20,000 St

**02.0004 Brandschutzkanäle beidseitig Flur EI30**
Trockenbaukanal
Wandhöhe ca. 2,5m
vorhandener Befestigungsuntergrund Stahlbeton
Befestigung an Decke und Wand, Ausführung L-förmig

Revisionsklappen Menge und Anordnung nach Angaben
Elektriker.

Befestigung mit bauaufsichtlich zugelassenen
Befestigungsmitteln.

Einbauhöhe bis 2,50
Befestigungsuntergrund Betonwand

2 Verkleidungen je Flur ca. b/h=0,20x0,40m
Laufende Meter je Flurseite ca. 75m

Brandschutztechnische Anforderungen,
Feuerwiderstandsklasse EI30
Unterkonstruktion aus verzinkten Stahl-Blechprofilen
DIN
18182-1
Bekleidung/Beplankung aus Promat oder gleichwertig
Brandverhalten A1 DIN EN 13501-1, nichtbrennbar,
Plattendicke 15 mm, einlagig,

Die Oberfläche muss ohne
weitere bauseitige Bearbeitung eine streichfertige
Oberflächenqualität frei von wahrnehmbaren Versätzen
und Schatten erreicht werden.

Hersteller: '

....................................................'
Menge: 750,000 m

**02.0005 Revisionklappe 200/200mm, F30 liefern und einbauen**
Revisionsklappe F30 20 x 20 cm
in Kanal EI30 einbauen
Verschluss über 4-Kant

Incl. Einbau und herstellen der Öffnung
Menge: 80,000 St

**02.0006 Stundenlohnarbeiten Trockenbauarbeiten**
Für ergänzende Trockenbauarbeiten, welche nicht
bereits in
Leistungspositionen erfasst sind. Auf Anweisung der BL
und mit
Nachweis
Menge: 20,000 h

USt %: 19,00
